# AUSSCHREIBEN.DE
Leistungsbeschreibung (GAEB DA XML 3.2, DA81)
Projekt: ADE
Währung: EUR
Erstellt mit: GXML Toolbox V3.3 R20220330, ORCA a.de-Exporting, 21.06.2023

## 1 AUSSCHREIBEN.DE - Merkliste vom 21.06.2023

### Titel 01 ABB

**01.0001 AC/S1.1.1 Application Controller, Basic, REG**
Gebäudeautomationscontroller mit Automationsmodulen für
eine durchgängige HLK-Automationslösung von den
HLK-Primäranlagen bis in den Raum
- Vordefinierte Automationsmodule für Heizung-, Lüftung-
und Klimatechnik (HLK)
- Frei programmierbare grafische Logik mit offline
Simulation und Online Diagnose
- Automatisch erzeugte Weboberfläche zur Diagnose,
Bedienung und Übersteuerung der KNX Anlage
- Kommunikation über KNX TP
- Inbetriebnahme ausschließlich in der ETS ohne externe
Software
- Download der Konfiguration über ETS
- Schneller Download über ETS ""direct IP connection""
- GeräteKonfiguration im ETS Projekt gespeichert
Funktionen des Anwendungsprogramms:
- Über Weboberfläche einstellbare Zeitschaltuhren für
Ein/Aus, Betriebsmodus und Solltemperaturen
- Bedienung und Anzeige von Wärme-/Kälteerzeugern,
und Wärme-/Kälteverteilkreisen
- Berechnung der Vorlauftemperaturen basierend auf
Heizkurve oder frei parametrierbarer Kurve
- Optimierung der Vorlauftemperaturen basierend auf dem
aktuellen Energiebedarf der Räume
- Bedienung und Anzeige der Raumautomationsfunktionen
- Stündliche Werteaufzeichnung von 50 Werten über 3 Jahre
und Darstellung auf der Weboberfläche und Export als
PDF und XLSX
- Über Weboberfläche einstellbare Raumsolltemperaturen
für Betriebsmodi mit Validierung
- KNX Zeitgeber
- Synchronisierung Geräteuhr über KNX oder NTP
- Weboberfläche https:// Verschlüsselt
- Weboberfläche mit Bedienung per Touch oder Maus
- 500 vordefinierte Module ausführbar. Davon 15
Zeitschaltuhren.
- 1000 freiprogrammierbare Logik-Elemente ausführbar
- 2000 KNX Kommunikationsobjekte
- Wiederherstellung der Werte nach Spannungsausfall
Technische Daten
- Hilfsspannung: 24 V AC/DC (-15 % / +20 %) oder
PoE (IEEE 802.3af Klasse 2)
Anschluss:
- Hilfsspannung: 0,2 bis 4 mm² eindrähtig
- Busanschluss: Schraubenlose Busanschlussklemme
- Das Produkt kann in jeder Einbaulage betrieben werden
Gehäusematerial:
- Kunststoff, halogenfrei
- Entflammbarkeit V-0 gem. UL94
Schutzart IP 20, DIN EN 60 529
Montage auf Tragschiene 35 mm, DIN EN 60 715
Breite: 4 TE à 18 mm
Abmessungen (H x B x T)90 x 72 x 64 mm

Baureihe: Application Controllers
Unterstützte Bussysteme: KNX (TP)
Hilfsspannung AC/DC: 24 V DC
Montageart: DIN-Schiene
Schutzart: IP20
Höhe des Produkts: 90 mm
Breite des Produkts: 70 mm
Tiefe des Produkts: 63,5 mm
Breite in Teilungseinheiten: 4
Fabrikat: ABB
Typ: AC/S1.1.1
oder gleichwertig
Angebotenes Fabrikat: '..........'
Angebotener Typ: '..........'
Liefern und betriebsbereit montieren
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Einheit: Stk
Produkt:
  Artikel:
    Artikelnummer: 2CDG110205R0011
    Artikelkurztext: AC/S1.1.1 Application Controller, Basic, REG

**01.0002 AC/S1.2.1 Application Controller, BACnet, REG**
Gebäudeautomationscontroller mit Automationsmodulen für
eine durchgängige HLK-Automationslösung von den
HLK-Primäranlagen bis in den Raum
- Vordefinierte Automationsmodule für Heizung-, Lüftung-
und Klimatechnik (HLK)
- Frei programmierbare grafische Logik mit offline
Simulation und Online Diagnose
- Automatisch erzeugte Weboberfläche zur Diagnose,
Bedienung und Übersteuerung der KNX Anlage
- Bidirektionales KNX TP zu BACnet/IP Gateway
- Kommunikation über KNX TP
- Inbetriebnahme ausschließlich in der ETS ohne externe
Software
- Download der Konfiguration über ETS
- Schneller Download über ETS ""direct IP connection""
- GeräteKonfiguration im ETS Projekt gespeichert
Funktionen des Anwendungsprogramms:
- Über Weboberfläche einstellbare Zeitschaltuhren für
Ein/Aus, Betriebsmodus und Solltemperaturen
- Über BACnet einstellbare Zeitschaltuhren für
Ein/Aus, Betriebsmodus und Solltemperaturen
- Bedienung und Anzeige von Wärme-/Kälteerzeugern,
und Wärme-/Kälteverteilkreisen
- Berechnung der Vorlauftemperaturen basierend auf
Heizkurve oder frei parametrierbarer Kurve
- Optimierung der Vorlauftemperaturen basierend auf dem
aktuellen Energiebedarf der Räume
- Bedienung und Anzeige der Raumautomationsfunktionen
- Stündliche Werteaufzeichnung von 50 Werten über 3 Jahre
und Darstellung auf der Weboberfläche und Export als
PDF und XLSX
- Über Weboberfläche einstellbare Raumsolltemperaturen
für Betriebsmodi mit Validierung
- KNX Zeitgeber
- Synchronisierung Geräteuhr über KNX, BACnet oder NTP
- BACnet Geräteprofil B-AAC
- BACnet Schedule Objekte
- BACnet Calendar Objekte
- BACnet Notification Class Objekt
- BACnet Foreign Device (BBMD) Unterstützung
- BACnet BTL getestet und gelistet
- Weboberfläche https:// Verschlüsselt
- Weboberfläche mit Bedienung per Touch oder Maus
- 500 vordefinierte Module ausführbar. Davon 15
Zeitschaltuhren.
- 1000 freiprogrammierbare Logik-Elemente ausführbar
- 2000 KNX Kommunikationsobjekte
- 500 BACnet Objekte
- Wiederherstellung der Werte nach Spannungsausfall
Technische Daten
- Hilfsspannung: 24 V AC/DC (-15 % / +20 %) oder
PoE (IEEE 802.3af Klasse 2)
Anschluss:
- Hilfsspannung: 0,2 bis 4 mm² eindrähtig
- Busanschluss: Schraubenlose Busanschlussklemme
- Das Produkt kann in jeder Einbaulage betrieben werden
Gehäusematerial:
- Kunststoff, halogenfrei
- Entflammbarkeit V-0 gem. UL94
Schutzart IP 20, DIN EN 60 529
Montage auf Tragschiene 35 mm, DIN EN 60 715
Breite: 4 TE à 18 mm
Abmessungen (H x B x T)90 x 72 x 64 mm

Baureihe: Application Controllers
Unterstützte Bussysteme: BAC net, KNX (TP)
Hilfsspannung AC/DC: 24 V DC
Montageart: DIN-Schiene
Schutzart: IP20
Höhe des Produkts: 90 mm
Breite des Produkts: 70 mm
Tiefe des Produkts: 63,5 mm
Breite in Teilungseinheiten: 4
Fabrikat: ABB
Typ: AC/S1.2.1
oder gleichwertig
Angebotenes Fabrikat: '..........'
Angebotener Typ: '..........'
Liefern und betriebsbereit montieren
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Einheit: Stk
Produkt:
  Artikel:
    Artikelnummer: 2CDG110206R0011
    Artikelkurztext: AC/S1.2.1 Application Controller, BACnet, REG

**01.0003 FCC/S1.1.1.1 Fan Coil Controller, 2 x PWM, 3-stufig, REG**
Für die Regelung und Steuerung von Fan Coil Units (Gebläse Konvektoren)
mit Heiz- und Kühlanwendungen. 2 unabhängige elektronische Ventilausgänge (24 ... 230 V AC),
Lüfteransteuerung über 3 Relais, Zusatzrelais (16 A) für elektrische Erhitzer und
4 Eingängen für Raumsensoren.
- Gerätediagnose über eine kostenlose PC-Software
- Gerät wird über KNX versorgt und benötigt keine zusätzliche Stromversorgung
- Integrierter Regler für die Raumtemperaturregelung
- 4 Eingänge zur Raum-Zustandserfassung
(Temperaturwiderstand, Fensterkontakt, Taupunktsensor, Binärsignal)
- Anschlussmöglichkeit für analoges Raumbediengerät
- Ansteuerung 2 thermoelektrischer oder eines motorischen 3-Punkt Ventilstellantriebs
- Ansteuerung eines mehrstufigen Lüfters über 3 Relais
- Ansteuerung eines elektrischen Erhitzers über 1 Relais
Funktionen des Anwendungsprogramms:
- Anwendungsbezogene Konfiguration und Auswahl des Reglers
- Verwendung mit integriertem Regler oder als reiner Aktor
- Regler zur Ansteuerung von Heiz- und Kühlanwendungen mit Grund- und Zusatzstufe
- Zwangsführung der Ausgänge
- Überwachung der Eingangswerte
- Direkte Verwendung angeschlossener Sensoren für die Raumtemperaturregelung
- Freie Einstellung des Reglers möglich
- Integrierter Temperatur Sollwertmanager
- Überlast/Kurzschlussmeldung der Ventilausgänge
- Wirkungsweise des Stellantriebs (stromlos geöffnet/geschlossen) einstellbar
- Parametrierung für Verwendung eines motorischen Stellantriebs mit 3-Punkt Ansteuerung
- Automatische Ventilspülung
- Lüfteransteuerung mit Stufen- oder Wechselschaltung
- Lüfterstufenbegrenzung
- Lüfterstufenautomatik in Abhängigkeit des Ventilstellwerts
- Anlauf-/Nachlaufverhalten des Lüfters
- Direkte Ansteuerung des zusätzlichen Relaisausgangs durch internen Regler
Technische Daten:
Eingänge: 4 unabhängige Eingänge
Abfragestrom: 1 mA
Unterstützte Temperatursensoren: PT100, PT1000, NTC (10k und 20k),
KTY (div. Typen), NI 1000
Ventilausgänge: 2 Halbleiterausgänge
Ausgangsspannung: 24...230 V AC, 50/60 Hz
Nennstrom Ausgangspaar: 0,5 A
Lüfterausgang: 3 Relaisausgänge je 5 A
Schaltspannung: 250 V AC
Zusatzrelais: 1 Relaisausgang 16 A (ohmsche Last)
Schaltspannung: 250 V AC
Anschlüsse: Schraubklemme Kombikopf
0,2...6 mm² eindrähtig
0,2...4 mm² feindrähtig
KNX: Schraubenlose Busanschlussklemme
Gehäusematerial: Kunststoff, halogenfrei
 Entflammbarkeit V-0 gem. UL94
Schutzart: IP 20, DIN EN 60 529
Montage: auf Tragschiene 35 mm, DIN EN 60 715
ohne Werkzeug, Entnahme aus Verbund
Das Produkt kann in jeder Einbaulage
betrieben werden.
Umgebungstemperatur: -5 °C...+45 °C
Breite: 6 TE à 17,5 mm
Abmessungen (H x B x T): 90 x 105 x 63,5 mm

Baureihe: Fan Coil Controllers
Unterstützte Bussysteme: KNX (TP)
Anzahl digitaler Eingänge: 4
Anzahl Eingänge: Analog (0 ... 10 V / 4 ... 20 mA) 4
Anzahl Ausgänge: 5
Montageart: DIN-Schiene
Schutzart: IP20
Breite in Teilungseinheiten: 6
Fabrikat: ABB
Typ: FCC/S1.1.1.1
oder gleichwertig
Angebotenes Fabrikat: '..........'
Angebotener Typ: '..........'
Liefern und betriebsbereit montieren
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Einheit: Stk
Produkt:
  Artikel:
    Artikelnummer: 2CDG110210R0011
    Artikelkurztext: FCC/S1.1.1.1 Fan Coil Controller, 2 x PWM, 3-stufig, REG

**01.0004 FCC/S1.1.2.1 Fan Coil Controller, 2xPWM, manuelle Bedienung, 3-stufig, REG**
Für die Regelung und Steuerung von Fan Coil Units (Gebläse Konvektoren)
mit Heiz- und Kühlanwendungen. 2 unabhängige elektronische Ventilausgänge (24 ... 230 V AC),
Lüfteransteuerung über 3 Relais, Zusatzrelais (16 A) für elektrische Erhitzer und
4 Eingängen für Raumsensoren.
- Gerätediagnose über eine kostenlose PC-Software
- Anzeige des Zustands der Ein- und Ausgänge über LED auf dem Gerät
- Tasten auf dem Gerät zur Bedienung der Ausgänge
- Gerät wird über KNX versorgt und benötigt keine zusätzliche Stromversorgung
- Integrierter Regler für die Raumtemperaturregelung
- 4 Eingänge zur Raum-Zustandserfassung
(Temperaturwiderstand, Fensterkontakt, Taupunktsensor, Binärsignal)
- Anschlussmöglichkeit für analoges Raumbediengerät
- Ansteuerung 2 thermoelektrischer oder eines motorischen 3-Punkt Ventilstellantriebs
- Ansteuerung eines mehrstufigen Lüfters über 3 Relais
- Ansteuerung eines elektrischen Erhitzers über 1 Relais
Funktionen des Anwendungsprogramms:
- Anwendungsbezogene Konfiguration und Auswahl des Reglers
- Verwendung mit integriertem Regler oder als reiner Aktor
- Regler zur Ansteuerung von Heiz- und Kühlanwendungen mit Grund- und Zusatzstufe
- Zwangsführung der Ausgänge
- Überwachung der Eingangswerte
- Direkte Verwendung angeschlossener Sensoren für die Raumtemperaturregelung
- Freie Einstellung des Reglers möglich
- Integrierter Temperatur Sollwertmanager
- Überlast/Kurzschlussmeldung der Ventilausgänge
- Wirkungsweise des Stellantriebs (stromlos geöffnet/geschlossen) einstellbar
- Parametrierung für Verwendung eines motorischen Stellantriebs mit 3-Punkt Ansteuerung
- Automatische Ventilspülung
- Lüfteransteuerung mit Stufen- oder Wechselschaltung
- Lüfterstufenbegrenzung
- Lüfterstufenautomatik in Abhängigkeit des Ventilstellwerts
- Anlauf-/Nachlaufverhalten des Lüfters
- Direkte Ansteuerung des zusätzlichen Relaisausgangs durch internen Regler
Technische Daten:
Eingänge: 4 unabhängige Eingänge
Abfragestrom: 1 mA
Unterstützte Temperatursensoren: PT100, PT1000, NTC (10k und 20k),
KTY (div. Typen), NI 1000
Ventilausgänge: 2 Halbleiterausgänge
Ausgangsspannung: 24...230 V AC, 50/60 Hz
Nennstrom Ausgangspaar: 0,5 A
Lüfterausgang: 3 Relaisausgänge je 5 A
Schaltspannung: 250 V AC
Zusatzrelais: 1 Relaisausgang 16 A (ohmsche Last)
Schaltspannung: 250 V AC
Anzeigeelemente:
1 LED je Eingang zur Statusanzeige
2 LED für Ventilausgänge zur Positionsanzeige
2 LED zur Anzeige des aktiven Ventils und zur Störungsanzeige
3 LED zur Anzeige Lüftergeschwindigkeit
1 LED zur Anzeige Status Zusatzrelais
1 LED zur Anzeige Status manuelle Bedienung
Manuelle Bedienung:
1 Taste zur Auswahl des Ventilausgangs
2 Tasten zum Öffnen/Schließen des gewählten Ventils
1 Taste zum Schalten der Lüftergeschwindigkeit
1 Taste zum Schalten des Zusatzrelais
1 Taste zum Aktivieren/Deaktivieren der manuellen Bedienung
Anschlüsse: Schraubklemme Kombikopf
0,2...6 mm² eindrähtig
0,2...4 mm² feindrähtig
KNX: Schraubenlose Busanschlussklemme
Gehäusematerial: Kunststoff, halogenfrei
 Entflammbarkeit V-0 gem. UL94
Schutzart: IP 20, DIN EN 60 529
Montage: auf Tragschiene 35 mm, DIN EN 60 715
ohne Werkzeug, Entnahme aus Verbund
Das Produkt kann in jeder Einbaulage
betrieben werden.
Umgebungstemperatur: -5 °C...+45 °C
Breite: 6 TE à 17,5 mm
Abmessungen (H x B x T): 90 x 105 x 63,5 mm

Baureihe: Fan Coil Controllers
Unterstützte Bussysteme: KNX (TP)
Anzahl digitaler Eingänge: 4
Anzahl Eingänge: Analog (0 ... 10 V / 4 ... 20 mA) 4
Anzahl Ausgänge: 5
Montageart: DIN-Schiene
Schutzart: IP20
Breite in Teilungseinheiten: 6
Fabrikat: ABB
Typ: FCC/S1.1.2.1
oder gleichwertig
Angebotenes Fabrikat: '..........'
Angebotener Typ: '..........'
Liefern und betriebsbereit montieren
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Einheit: Stk
Produkt:
  Artikel:
    Artikelnummer: 2CDG110211R0011
    Artikelkurztext: FCC/S1.1.2.1 Fan Coil Controller, 2xPWM, manuelle Bedienung, 3-stufig, REG

**01.0005 FCC/S1.2.1.1 Fan Coil Controller, 2 x 0-10 V, 3-stufig, REG**
Für die Regelung und Steuerung von Fan Coil Units (Gebläse Konvektoren)
mit Heiz- und Kühlanwendungen. 2 unabhängige analoge Ventilausgänge (0 ... 10 V),
Lüfteransteuerung über 3 Relais, Zusatzrelais (16 A) für elektrische Erhitzer und
4 Eingängen für Raumsensoren.
- Gerätediagnose über eine kostenlose PC-Software
- Gerät wird über KNX versorgt und benötigt keine zusätzliche Stromversorgung
- Integrierter Regler für die Raumtemperaturregelung
- 4 Eingänge zur Raum-Zustandserfassung
(Temperaturwiderstand, Fensterkontakt, Taupunktsensor, Binärsignal)
- Anschlussmöglichkeit für analoges Raumbediengerät
- Ansteuerung 2 0-10 V Ventilstellantriebs
- Ansteuerung eines 6-Wege Ventils
- Ansteuerung eines mehrstufigen Lüfters über 3 Relais
- Ansteuerung eines elektrischen Erhitzers über 1 Relais
Funktionen des Anwendungsprogramms:
- Anwendungsbezogene Konfiguration und Auswahl des Reglers
- Verwendung mit integriertem Regler oder als reiner Aktor
- Regler zur Ansteuerung von Heiz- und Kühlanwendungen mit Grund- und Zusatzstufe
- Zwangsführung der Ausgänge
- Überwachung der Eingangswerte
- Direkte Verwendung angeschlossener Sensoren für die Raumtemperaturregelung
- Freie Einstellung des Reglers möglich
- Integrierter Temperatur Sollwertmanager
- Überlast/Kurzschlussmeldung der Ventilausgänge
- Wirkungsweise des Stellantriebs (stromlos geöffnet/geschlossen) einstellbar
- Parametrierung für Verwendung eines 6-Wege Ventils
- Automatische Ventilspülung
- Anpassung der Ventilkennlinie für 6-Wege Ventilstellantrieb
- Lüfteransteuerung mit Stufen- oder Wechselschaltung
- Lüfterstufenbegrenzung
- Lüfterstufenautomatik in Abhängigkeit des Ventilstellwerts
- Anlauf-/Nachlaufverhalten des Lüfters
- Direkte Ansteuerung des zusätzlichen Relaisausgangs durch internen Regler
Technische Daten:
Eingänge: 4 unabhängige Eingänge
Abfragestrom: 1 mA
Unterstützte Temperatursensoren: PT100, PT1000, NTC (10k und 20k),
KTY (div. Typen), NI 1000
Ventilausgänge: 2 Analogausgänge (0 ... 10 V DC)
Lüfterausgang: 3 Relaisausgänge je 5 A
Schaltspannung: 250 V AC
Zusatzrelais: 1 Relaisausgang 16 A (ohmsche Last)
Schaltspannung: 250 V AC
Anschlüsse: Schraubklemme Kombikopf
0,2...6 mm² eindrähtig
0,2...4 mm² feindrähtig
KNX: Schraubenlose Busanschlussklemme
Gehäusematerial: Kunststoff, halogenfrei
 Entflammbarkeit V-0 gem. UL94
Schutzart: IP 20, DIN EN 60 529
Montage: auf Tragschiene 35 mm, DIN EN 60 715
ohne Werkzeug, Entnahme aus Verbund
Das Produkt kann in jeder Einbaulage
betrieben werden.
Umgebungstemperatur: -5 °C...+45 °C
Breite: 6 TE à 17,5 mm
Abmessungen (H x B x T): 90 x 105 x 63,5 mm

Baureihe: Fan Coil Controllers
Unterstützte Bussysteme: KNX (TP)
Anzahl digitaler Eingänge: 4
Anzahl Eingänge: Analog (0 ... 10 V / 4 ... 20 mA) 4
Anzahl Ausgänge: 5
Montageart: DIN-Schiene
Schutzart: IP20
Breite in Teilungseinheiten: 6
Fabrikat: ABB
Typ: FCC/S1.2.1.1
oder gleichwertig
Angebotenes Fabrikat: '..........'
Angebotener Typ: '..........'
Liefern und betriebsbereit montieren
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Einheit: Stk
Produkt:
  Artikel:
    Artikelnummer: 2CDG110212R0011
    Artikelkurztext: FCC/S1.2.1.1 Fan Coil Controller, 2 x 0-10 V, 3-stufig, REG

**01.0006 FCC/S1.2.2.1 Fan Coil Controller, 2 x 0-10 V, man Bedienung, 3-stufig, REG**
Für die Regelung und Steuerung von Fan Coil Units (Gebläse Konvektoren)
mit Heiz- und Kühlanwendungen. 2 unabhängige analoge Ventilausgänge (0 ... 10 V),
Lüfteransteuerung über 3 Relais, Zusatzrelais (16 A) für elektrische Erhitzer und
4 Eingängen für Raumsensoren.
- Gerätediagnose über eine kostenlose PC-Software
- Anzeige des Zustands der Ein- und Ausgänge über LED auf dem Gerät
- Tasten auf dem Gerät zur Bedienung der Ausgänge
- Gerät wird über KNX versorgt und benötigt keine zusätzliche Stromversorgung
- Integrierter Regler für die Raumtemperaturregelung
- 4 Eingänge zur Raum-Zustandserfassung
(Temperaturwiderstand, Fensterkontakt, Taupunktsensor, Binärsignal)
- Anschlussmöglichkeit für analoges Raumbediengerät
- Ansteuerung 2 0 ... 10 V Ventilstellantriebs
- Ansteuerung eines 6-Wege Ventils
- Ansteuerung eines mehrstufigen Lüfters über 3 Relais
- Ansteuerung eines elektrischen Erhitzers über 1 Relais
Funktionen des Anwendungsprogramms:
- Anwendungsbezogene Konfiguration und Auswahl des Reglers
- Verwendung mit integriertem Regler oder als reiner Aktor
- Regler zur Ansteuerung von Heiz- und Kühlanwendungen mit Grund- und Zusatzstufe
- Zwangsführung der Ausgänge
- Überwachung der Eingangswerte
- Direkte Verwendung angeschlossener Sensoren für die Raumtemperaturregelung
- Freie Einstellung des Reglers möglich
- Integrierter Temperatur Sollwertmanager
- Überlast/Kurzschlussmeldung der Ventilausgänge
- Wirkungsweise des Stellantriebs (stromlos geöffnet/geschlossen) einstellbar
- Parametrierung für Verwendung eines 6-Wege Ventils
- Automatische Ventilspülung
- Anpassung der Ventilkennlinie für 6-Wege Ventilstellantrieb
- Lüfteransteuerung mit Stufen- oder Wechselschaltung
- Lüfterstufenbegrenzung
- Lüfterstufenautomatik in Abhängigkeit des Ventilstellwerts
- Anlauf-/Nachlaufverhalten des Lüfters
- Direkte Ansteuerung des zusätzlichen Relaisausgangs durch internen Regler
Technische Daten:
Eingänge: 4 unabhängige Eingänge
Abfragestrom: 1 mA
Unterstützte Temperatursensoren: PT100, PT1000, NTC (10k und 20k),
KTY (div. Typen), NI 1000
Ventilausgänge: 2 Analogausgänge (0 ... 10 V DC)
Lüfterausgang: 3 Relaisausgänge je 5 A
Schaltspannung: 250 V AC
Zusatzrelais: 1 Relaisausgang 16 A (ohmsche Last)
Schaltspannung: 250 V AC
Anzeigeelemente:
1 LED je Eingang zur Statusanzeige
2 LED für Ventilausgänge zur Positionsanzeige
2 LED zur Anzeige des aktiven Ventils und zur Störungsanzeige
3 LED zur Anzeige Lüftergeschwindigkeit
1 LED zur Anzeige Status Zusatzrelais
1 LED zur Anzeige Status manuelle Bedienung
Manuelle Bedienung:
1 Taste zur Auswahl des Ventilausgangs
2 Tasten zum Öffnen/Schließen des gewählten Ventils
1 Taste zum Schalten der Lüftergeschwindigkeit
1 Taste zum Schalten des Zusatzrelais
1 Taste zum Aktivieren/Deaktivieren der manuellen Bedienung
Anschlüsse: Schraubklemme Kombikopf
0,2...6 mm² eindrähtig
0,2...4 mm² feindrähtig
KNX: Schraubenlose Busanschlussklemme
Gehäusematerial: Kunststoff, halogenfrei
 Entflammbarkeit V-0 gem. UL94
Schutzart: IP 20, DIN EN 60 529
Montage: auf Tragschiene 35 mm, DIN EN 60 715
ohne Werkzeug, Entnahme aus Verbund
Das Produkt kann in jeder Einbaulage
betrieben werden.
Umgebungstemperatur: -5 °C...+45 °C
Breite: 6 TE à 17,5 mm
Abmessungen (H x B x T): 90 x 105 x 63,5 mm

Baureihe: Fan Coil Controllers
Unterstützte Bussysteme: KNX (TP)
Anzahl digitaler Eingänge: 4
Anzahl Eingänge: Analog (0 ... 10 V / 4 ... 20 mA) 4
Anzahl Ausgänge: 5
Montageart: DIN-Schiene
Schutzart: IP20
Breite in Teilungseinheiten: 6
Fabrikat: ABB
Typ: FCC/S1.2.2.1
oder gleichwertig
Angebotenes Fabrikat: '..........'
Angebotener Typ: '..........'
Liefern und betriebsbereit montieren
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Einheit: Stk
Produkt:
  Artikel:
    Artikelnummer: 2CDG110213R0011
    Artikelkurztext: FCC/S1.2.2.1 Fan Coil Controller, 2 x 0-10 V, man Bedienung, 3-stufig, REG

**01.0007 FCC/S1.3.1.1 Fan Coil Controller, 3 x 0-10 V, REG**
Für die Regelung und Steuerung von Fan Coil Units (Gebläse Konvektoren)
mit Heiz- und Kühlanwendungen. 2 unabhängige analoge Ventilausgänge (0 ... 10 V),
Lüfteransteuerung kontinuierlicher Lüfter (über 0 ... 10 V), Zusatzrelais (16 A)
für elektrische Erhitzer und 4 Eingängen für Raumsensoren.
- Gerätediagnose über eine kostenlose PC-Software
- Gerät wird über KNX versorgt und benötigt keine zusätzliche Stromversorgung
- Integrierter Regler für die Raumtemperaturregelung
- 4 Eingänge zur Raum-Zustandserfassung
(Temperaturwiderstand, Fensterkontakt, Taupunktsensor, Binärsignal)
- Anschlussmöglichkeit für analoges Raumbediengerät
- Ansteuerung 2 0 ... 10 V Ventilstellantriebs
- Ansteuerung eines 6-Wege Ventils
- Ansteuerung eines kontinuierlichen Lüfters über 0-10 V
- Ansteuerung eines elektrischen Erhitzers über 1 Relais
Funktionen des Anwendungsprogramms:
- Anwendungsbezogene Konfiguration und Auswahl des Reglers
- Verwendung mit integriertem Regler oder als reiner Aktor
- Regler zur Ansteuerung von Heiz- und Kühlanwendungen mit Grund- und Zusatzstufe
- Zwangsführung der Ausgänge
- Überwachung der Eingangswerte
- Direkte Verwendung angeschlossener Sensoren für die Raumtemperaturregelung
- Freie Einstellung des Reglers möglich
- Integrierter Temperatur Sollwertmanager
- Überlast/Kurzschlussmeldung der Ventilausgänge
- Wirkungsweise des Stellantriebs (stromlos geöffnet/geschlossen) einstellbar
- Parametrierung für Verwendung eines 6-Wege Ventils
- Automatische Ventilspülung
- Anpassung der Ventilkennlinie für 6-Wege Ventilstellantrieb
- Anpassung der Lüfterkennline (Ausgangsspannungsbereich)
- Lüfter Geschwindigkeitsbegrenzung
- Lüfterstufenautomatik in Abhängigkeit des Ventilstellwerts
- Anlauf-/Nachlaufverhalten des Lüfters
- Direkte Ansteuerung des zusätzlichen Relaisausgangs durch internen Regler
Technische Daten:
Eingänge: 4 unabhängige Eingänge
Abfragestrom: 1 mA
Unterstützte Temperatursensoren: PT100, PT1000, NTC (10k und 20k),
KTY (div. Typen), NI 1000
Ventilausgänge: 2 Analogausgänge (0 ... 10 V DC)
Lüfterausgang: 1 Analogausgang (0 ... 10 V DC)
Zusatzrelais: 1 Relaisausgang 16 A (ohmsche Last)
Schaltspannung: 250 V AC
Anschlüsse: Schraubklemme Kombikopf
0,2...6 mm² eindrähtig
0,2...4 mm² feindrähtig
KNX: Schraubenlose Busanschlussklemme
Gehäusematerial: Kunststoff, halogenfrei
 Entflammbarkeit V-0 gem. UL94
Schutzart: IP 20, DIN EN 60 529
Montage: auf Tragschiene 35 mm, DIN EN 60 715
ohne Werkzeug, Entnahme aus Verbund
Das Produkt kann in jeder Einbaulage
betrieben werden.
Umgebungstemperatur: -5 °C...+45 °C
Breite: 6 TE à 17,5 mm
Abmessungen (H x B x T): 90 x 105 x 63,5 mm

Baureihe: Fan Coil Controllers
Unterstützte Bussysteme: KNX (TP)
Anzahl digitaler Eingänge: 4
Anzahl Eingänge: Analog (0 ... 10 V / 4 ... 20 mA) 4
Anzahl Ausgänge: 4
Montageart: DIN-Schiene
Schutzart: IP20
Breite in Teilungseinheiten: 6
Fabrikat: ABB
Typ: FCC/S1.3.1.1
oder gleichwertig
Angebotenes Fabrikat: '..........'
Angebotener Typ: '..........'
Liefern und betriebsbereit montieren
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Einheit: Stk
Produkt:
  Artikel:
    Artikelnummer: 2CDG110214R0011
    Artikelkurztext: FCC/S1.3.1.1 Fan Coil Controller, 3 x 0-10 V, REG

**01.0008 FCC/S1.3.2.1 Fan Coil Controller, 3 x 0-10 V, manuelle Bedienung, REG**
Für die Regelung und Steuerung von Fan Coil Units (Gebläse Konvektoren)
mit Heiz- und Kühlanwendungen. 2 unabhängige analoge Ventilausgänge (0 ... 10 V),
Lüfteransteuerung kontinuierlicher Lüfter (über 0 ... 10 V), Zusatzrelais (16 A)
für elektrische Erhitzer und 4 Eingängen für Raumsensoren.
- Gerätediagnose über eine kostenlose PC-Software
- Anzeige des Zustands der Ein- und Ausgänge über LED auf dem Gerät
- Tasten auf dem Gerät zur Bedienung der Ausgänge
- Gerät wird über KNX versorgt und benötigt keine zusätzliche Stromversorgung
- Integrierter Regler für die Raumtemperaturregelung
- 4 Eingänge zur Raum-Zustandserfassung
(Temperaturwiderstand, Fensterkontakt, Taupunktsensor, Binärsignal)
- Anschlussmöglichkeit für analoges Raumbediengerät
- Ansteuerung 2 0-10 V Ventilstellantriebs
- Ansteuerung eines 6-Wege Ventils
- Ansteuerung eines kontinuierlichen Lüfters über 0-10 V
- Ansteuerung eines elektrischen Erhitzers über 1 Relais
Funktionen des Anwendungsprogramms:
- Anwendungsbezogene Konfiguration und Auswahl des Reglers
- Verwendung mit integriertem Regler oder als reiner Aktor
- Regler zur Ansteuerung von Heiz- und Kühlanwendungen mit Grund- und Zusatzstufe
- Zwangsführung der Ausgänge
- Überwachung der Eingangswerte
- Direkte Verwendung angeschlossener Sensoren für die Raumtemperaturregelung
- Freie Einstellung des Reglers möglich
- Integrierter Temperatur Sollwertmanager
- Überlast/Kurzschlussmeldung der Ventilausgänge
- Wirkungsweise des Stellantriebs (stromlos geöffnet/geschlossen) einstellbar
- Parametrierung für Verwendung eines 6-Wege Ventils
- Automatische Ventilspülung
- Anpassung der Ventilkennlinie für 6-Wege Ventilstellantrieb
- Anpassung der Lüfterkennline (Ausgangsspannungsbereich)
- Lüfter Geschwindigkeitsbegrenzung
- Lüfterstufenautomatik in Abhängigkeit des Ventilstellwerts
- Anlauf-/Nachlaufverhalten des Lüfters
- Direkte Ansteuerung des zusätzlichen Relaisausgangs durch internen Regler
Technische Daten:
Eingänge: 4 unabhängige Eingänge
Abfragestrom: 1 mA
Unterstützte Temperatursensoren: PT100, PT1000, NTC (10k und 20k),
KTY (div. Typen), NI 1000
Ventilausgänge: 2 Analogausgänge (0 ... 10 V DC)
Lüfterausgang: 1 Analogausgang (0 ... 10 V DC)
Zusatzrelais: 1 Relaisausgang 16 A (ohmsche Last)
Schaltspannung: 250 V AC
Anzeigeelemente:
1 LED je Eingang zur Statusanzeige
2 LED für Ventilausgänge zur Positionsanzeige
2 LED zur Anzeige des aktiven Ventils und zur Störungsanzeige
3 LED zur Anzeige Lüftergeschwindigkeit
1 LED zur Anzeige Status Zusatzrelais
1 LED zur Anzeige Status manuelle Bedienung
Manuelle Bedienung:
1 Taste zur Auswahl des Ventilausgangs
2 Tasten zum Öffnen/Schließen des gewählten Ventils
1 Taste zum Schalten der Lüftergeschwindigkeit
1 Taste zum Schalten des Zusatzrelais
1 Taste zum Aktivieren/Deaktivieren der manuellen Bedienung
Anschlüsse: Schraubklemme Kombikopf
0,2...6 mm² eindrähtig
0,2...4 mm² feindrähtig
KNX: Schraubenlose Busanschlussklemme
Gehäusematerial: Kunststoff, halogenfrei
 Entflammbarkeit V-0 gem. UL94
Schutzart: IP 20, DIN EN 60 529
Montage: auf Tragschiene 35 mm, DIN EN 60 715
ohne Werkzeug, Entnahme aus Verbund
Das Produkt kann in jeder Einbaulage
betrieben werden.
Umgebungstemperatur: -5 °C...+45 °C
Breite: 6 TE à 17,5 mm
Abmessungen (H x B x T): 90 x 105 x 63,5 mm

Baureihe: Fan Coil Controllers
Unterstützte Bussysteme: KNX (TP)
Anzahl digitaler Eingänge: 4
Anzahl Eingänge: Analog (0 ... 10 V / 4 ... 20 mA) 4
Anzahl Ausgänge: 4
Montageart: DIN-Schiene
Schutzart: IP20
Breite in Teilungseinheiten: 6
Fabrikat: ABB
Typ: FCC/S1.3.2.1
oder gleichwertig
Angebotenes Fabrikat: '..........'
Angebotener Typ: '..........'
Liefern und betriebsbereit montieren
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Einheit: Stk
Produkt:
  Artikel:
    Artikelnummer: 2CDG110215R0011
    Artikelkurztext: FCC/S1.3.2.1 Fan Coil Controller, 3 x 0-10 V, manuelle Bedienung, REG

**01.0009 FCC/S1.4.1.1 Fan Coil Controller, PWM, 3-stufig, REG**
Für die Regelung und Steuerung von Fan Coil Units (Gebläse Konvektoren) mit
Heiz- und Kühlanwendungen. 1 elektronischer Ventilausgang (24 ... 230 V AC),
Lüfteransteuerung über 3 Relais, und 4 Eingängen für Raumsensoren.
- Gerätediagnose über eine kostenlose PC-Software
- Gerät wird über KNX versorgt und benötigt keine zusätzliche Stromversorgung
- Integrierter Regler für die Raumtemperaturregelung
- 4 Eingänge zur Raum-Zustandserfassung
(Temperaturwiderstand, Fensterkontakt, Taupunktsensor, Binärsignal)
- Anschlussmöglichkeit für analoges Raumbediengerät
- Ansteuerung 1 thermoelektrischen Ventilstellantriebs
- Ansteuerung eines mehrstufigen Lüfters über 3 Relais
Funktionen des Anwendungsprogramms:
- Anwendungsbezogene Konfiguration und Auswahl des Reglers
- Verwendung mit integriertem Regler oder als reiner Aktor
- Regler zur Ansteuerung von Heiz- und Kühlanwendungen mit Grund- und Zusatzstufe
- Zwangsführung der Ausgänge
- Überwachung der Eingangswerte
- Direkte Verwendung angeschlossener Sensoren für die Raumtemperaturregelung
- Freie Einstellung des Reglers möglich
- Integrierter Temperatur Sollwertmanager
- Überlast/Kurzschlussmeldung der Ventilausgänge
- Wirkungsweise des Stellantriebs (stromlos geöffnet/geschlossen) einstellbar
- Automatische Ventilspülung
- Lüfteransteuerung mit Stufen- oder Wechselschaltung
- Lüfterstufenbegrenzung
- Lüfterstufenautomatik in Abhängigkeit des Ventilstellwerts
- Anlauf-/Nachlaufverhalten des Lüfters
Technische Daten:
Eingänge: 4 unabhängige Eingänge
Abfragestrom: 1 mA
Unterstützte Temperatursensoren: PT100, PT1000, NTC (10k und 20k),
KTY (div. Typen), NI 1000
Ventilausgänge: 1 Halbleiterausgang
Ausgangsspannung: 24...230 V AC, 50/60 Hz
Nennstrom: 0,5 A
Lüfterausgang: 3 Relaisausgänge je 5 A
Schaltspannung: 250 V AC
Anschlüsse: Schraubklemme Kombikopf
0,2...6 mm² eindrähtig
0,2...4 mm² feindrähtig
KNX: Schraubenlose Busanschlussklemme
Gehäusematerial: Kunststoff, halogenfrei
 Entflammbarkeit V-0 gem. UL94
Schutzart: IP 20, DIN EN 60 529
Montage: auf Tragschiene 35 mm, DIN EN 60 715
ohne Werkzeug, Entnahme aus Verbund
Das Produkt kann in jeder Einbaulage
betrieben werden.
Umgebungstemperatur: -5 °C...+45 °C
Breite: 6 TE à 17,5 mm
Abmessungen (H x B x T): 90 x 105 x 63,5 mm

Baureihe: Fan Coil Controllers
Unterstützte Bussysteme: KNX (TP)
Anzahl digitaler Eingänge: 4
Anzahl Eingänge: Analog (0 ... 10 V / 4 ... 20 mA) 4
Anzahl Ausgänge: 4
Montageart: DIN-Schiene
Schutzart: IP20
Breite in Teilungseinheiten: 6
Fabrikat: ABB
Typ: FCC/S1.4.1.1
oder gleichwertig
Angebotenes Fabrikat: '..........'
Angebotener Typ: '..........'
Liefern und betriebsbereit montieren
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Einheit: Stk
Produkt:
  Artikel:
    Artikelnummer: 2CDG110209R0011
    Artikelkurztext: FCC/S1.4.1.1 Fan Coil Controller, PWM, 3-stufig, REG

**01.0010 FCC/S1.5.1.1 Fan Coil Controller, 2 x PWM, 0-10 V, REG**
Für die Regelung und Steuerung von Fan Coil Units (Gebläse Konvektoren)
mit Heiz- und Kühlanwendungen. 2 unabhängige elektronische Ventilausgänge (24 ... 230 V AC),
Lüfteransteuerung kontinuierlicher Lüfter (über 0 ... 10 V), Zusatzrelais (16 A)
für elektrische Erhitzer und 4 Eingängen für Raumsensoren.
- Gerätediagnose über eine kostenlose PC-Software
- Gerät wird über KNX versorgt und benötigt keine zusätzliche Stromversorgung
- Integrierter Regler für die Raumtemperaturregelung
- 4 Eingänge zur Raum-Zustandserfassung
(Temperaturwiderstand, Fensterkontakt, Taupunktsensor, Binärsignal)
- Anschlussmöglichkeit für analoges Raumbediengerät
- Ansteuerung 2 thermoelektrischer oder eines motorischen 3-Punkt Ventilstellantriebs
- Ansteuerung eines kontinuierlichen Lüfters über 0 ... 10 V
- Ansteuerung eines elektrischen Erhitzers über 1 Relais
Funktionen des Anwendungsprogramms:
- Anwendungsbezogene Konfiguration und Auswahl des Reglers
- Verwendung mit integriertem Regler oder als reiner Aktor
- Regler zur Ansteuerung von Heiz-und Kühlanwendungen mit Grund- und Zusatzstufe
- Zwangsführung der Ausgänge
- Überwachung der Eingangswerte
- Direkte Verwendung angeschlossener Sensoren für die Raumtemperaturregelung
- Freie Einstellung des Reglers möglich
- Integrierter Temperatur Sollwertmanager
- Überlast/Kurzschlussmeldung der Ventilausgänge
- Wirkungsweise des Stellantriebs (stromlos geöffnet/geschlossen) einstellbar
- Parametrierung für Verwendung eines motorischen Stellantriebs mit 3-Punkt Ansteuerung
- Automatische Ventilspülung
- Anpassung der Lüfterkennline (Ausgangsspannungsbereich)
- Lüfter Geschwindigkeitsbegrenzung
- Lüfterstufenautomatik in Abhängigkeit des Ventilstellwerts
- Anlauf-/Nachlaufverhalten des Lüfters
- Direkte Ansteuerung des zusätzlichen Relaisausgangs durch internen Regler
Technische Daten:
Eingänge: 4 unabhängige Eingänge
Abfragestrom: 1 mA
Unterstützte Temperatursensoren: PT100, PT1000, NTC (10k und 20k),
KTY (div. Typen), NI 1000
Ventilausgänge: 2 Halbleiterausgänge
Ausgangsspannung: 24...230 V AC, 50/60 Hz
Nennstrom Ausgangspaar: 0,5 A
Lüfterausgang: 1 Analogausgang (0 ... 10 V DC)
Zusatzrelais: 1 Relaisausgang 16 A (ohmsche Last)
Schaltspannung: 250 V AC
Anschlüsse: Schraubklemme Kombikopf
0,2...6 mm² eindrähtig
0,2...4 mm² feindrähtig
KNX: Schraubenlose Busanschlussklemme
Gehäusematerial: Kunststoff, halogenfrei
 Entflammbarkeit V-0 gem. UL94
Schutzart: IP 20, DIN EN 60 529
Montage: auf Tragschiene 35 mm, DIN EN 60 715
ohne Werkzeug, Entnahme aus Verbund
Das Produkt kann in jeder Einbaulage
betrieben werden.
Umgebungstemperatur: -5 °C...+45 °C
Breite: 6 TE à 17,5 mm
Abmessungen (H x B x T): 90 x 105 x 63,5 mm

Baureihe: Fan Coil Controllers
Unterstützte Bussysteme: KNX (TP)
Anzahl digitaler Eingänge: 4
Anzahl Eingänge: Analog (0 ... 10 V / 4 ... 20 mA) 4
Anzahl Ausgänge: 4
Montageart: DIN-Schiene
Schutzart: IP20
Breite in Teilungseinheiten: 6
Fabrikat: ABB
Typ: FCC/S1.5.1.1
oder gleichwertig
Angebotenes Fabrikat: '..........'
Angebotener Typ: '..........'
Liefern und betriebsbereit montieren
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Einheit: Stk
Produkt:
  Artikel:
    Artikelnummer: 2CDG110234R0011
    Artikelkurztext: FCC/S1.5.1.1 Fan Coil Controller, 2 x PWM, 0-10 V, REG

**01.0011 FCC/S1.5.2.1 Fan Coil Controller, 2 x PWM, 0-10 V, manuelle Bedienung, REG**
Für die Regelung und Steuerung von Fan Coil Units (Gebläse Konvektoren)
mit Heiz- und Kühlanwendungen. 2 unabhängige elektronische Ventilausgänge (24 ... 230 V AC),
Lüfteransteuerung kontinuierlicher Lüfter (über 0 ... 10 V),
Zusatzrelais (16 A) für elektrische Erhitzer und 4 Eingängen für Raumsensoren.
- Gerätediagnose über eine kostenlose PC-Software
- Anzeige des Zustands der Ein- und Ausgänge über LED auf dem Gerät
- Tasten auf dem Gerät zur Bedienung der Ausgänge
- Gerät wird über KNX versorgt und benötigt keine zusätzliche Stromversorgung
- Integrierter Regler für die Raumtemperaturregelung
- 4 Eingänge zur Raum-Zustandserfassung
(Temperaturwiderstand, Fensterkontakt, Taupunktsensor, Binärsignal)
- Anschlussmöglichkeit für analoges Raumbediengerät
- Ansteuerung 2 thermoelektrischer oder eines motorischen 3-Punkt Ventilstellantriebs
- Ansteuerung eines kontinuierlichen Lüfters über 0 ... 10 V
- Ansteuerung eines elektrischen Erhitzers über 1 Relais
Funktionen des Anwendungsprogramms:
- Anwendungsbezogene Konfiguration und Auswahl des Reglers
- Verwendung mit integriertem Regler oder als reiner Aktor
- Regler zur Ansteuerung von Heiz-und Kühlanwendungen mit Grund- und Zusatzstufe
- Zwangsführung der Ausgänge
- Überwachung der Eingangswerte
- Direkte Verwendung angeschlossener Sensoren für die Raumtemperaturregelung
- Freie Einstellung des Reglers möglich
- Integrierter Temperatur Sollwertmanager
- Überlast/Kurzschlussmeldung der Ventilausgänge
- Wirkungsweise des Stellantriebs (stromlos geöffnet/geschlossen) einstellbar
- Parametrierung für Verwendung eines motorischen Stellantriebs mit 3-Punkt Ansteuerung
- Automatische Ventilspülung
- Anpassung der Lüfterkennline (Ausgangsspannungsbereich)
- Lüfter Geschwindigkeitsbegrenzung
- Lüfterstufenautomatik in Abhängigkeit des Ventilstellwerts
- Anlauf-/Nachlaufverhalten des Lüfters
- Direkte Ansteuerung des zusätzlichen Relaisausgangs durch internen Regler
Technische Daten:
Eingänge: 4 unabhängige Eingänge
Abfragestrom: 1 mA
Unterstützte Temperatursensoren: PT100, PT1000, NTC (10k und 20k),
KTY (div. Typen), NI 1000
Ventilausgänge: 2 Halbleiterausgänge
Ausgangsspannung: 24...230 V AC, 50/60 Hz
Nennstrom Ausgangspaar: 0,5 A
Lüfterausgang: 1 Analogausgang (0 ... 10 V DC)
Zusatzrelais: 1 Relaisausgang 16 A (ohmsche Last)
Schaltspannung: 250 V AC
Anzeigeelemente:
1 LED je Eingang zur Statusanzeige
2 LED für Ventilausgänge zur Positionsanzeige
2 LED zur Anzeige des aktiven Ventils und zur Störungsanzeige
3 LED zur Anzeige Lüftergeschwindigkeit
1 LED zur Anzeige Status Zusatzrelais
1 LED zur Anzeige Status manuelle Bedienung
Manuelle Bedienung:
1 Taste zur Auswahl des Ventilausgangs
2 Tasten zum Öffnen/Schließen des gewählten Ventils
1 Taste zum Schalten der Lüftergeschwindigkeit
1 Taste zum Schalten des Zusatzrelais
1 Taste zum Aktivieren/Deaktivieren der manuellen Bedienung
Anschlüsse: Schraubklemme Kombikopf
0,2...6 mm² eindrähtig
0,2...4 mm² feindrähtig
KNX: Schraubenlose Busanschlussklemme
Gehäusematerial: Kunststoff, halogenfrei
 Entflammbarkeit V-0 gem. UL94
Schutzart: IP 20, DIN EN 60 529
Montage: auf Tragschiene 35 mm, DIN EN 60 715
ohne Werkzeug, Entnahme aus Verbund
Das Produkt kann in jeder Einbaulage
betrieben werden.
Umgebungstemperatur: -5 °C...+45 °C
Breite: 6 TE à 17,5 mm
Abmessungen (H x B x T): 90 x 105 x 63,5 mm

Baureihe: Fan Coil Controllers
Unterstützte Bussysteme: KNX (TP)
Anzahl digitaler Eingänge: 4
Anzahl Eingänge: Analog (0 ... 10 V / 4 ... 20 mA) 4
Anzahl Ausgänge: 4
Montageart: DIN-Schiene
Schutzart: IP20
Breite in Teilungseinheiten: 6
Fabrikat: ABB
Typ: FCC/S1.5.2.1
oder gleichwertig
Angebotenes Fabrikat: '..........'
Angebotener Typ: '..........'
Liefern und betriebsbereit montieren
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Einheit: Stk
Produkt:
  Artikel:
    Artikelnummer: 2CDG110235R0011
    Artikelkurztext: FCC/S1.5.2.1 Fan Coil Controller, 2 x PWM, 0-10 V, manuelle Bedienung, REG

**01.0012 VAA/S12.230.2.1 Ventilantrieb-Aktor, 12fach, 230 V, REG**
Zur Steuerung von thermoelektrischen Stellantrieben
(24-230 V AC) in Heiz-/Kühlsystemen über 12 unabhängige
Halbleiterausgänge.

Nachfolgende Funktionen sind zu erfüllen:
- Versorgung des Gerätes über Busspannung
- Ausgänge kurzschluss- und überlastsicher
- Manuelle Bedientasten und LED-Anzeige je Ausgang
- Manuelle Bedienung sperren/freigeben, Deaktivierung
 nach Zeit und Status
- Kopieren und Tauschen von Kanälen
- Zyklische Geräteüberwachung
- Sende- und Schaltverzögerung nach
 Busspannungswiederkehr
- Statuswerte anfordern
- Telegrammratenbegrenzung

Softwarefunktionen je Ausgang:
- Verhalten bei Busspannungswiederkehr
- Überlast/Kurzschlussmeldung je Ausgang
- Wirkweise (stromlos offen bzw. geschlossen) des
 Stellantriebs einstellbar
- Schaltende (1 Bit) oder stetige (1 Byte, PWM)
 Ansteuerung der Ausgänge
- Statusmeldung (1 Bit oder 1 Byte) des Ausgangs
- Zyklische Überwachung der Stellgröße
- Vorzugslage und Statusmeldung bei Ausbleiben der
 Stellgröße (Reglerausfall)
- Sicherheitsfunktionen Sperren und Zwangsführung
- Ventilspülung und Status Ventilspülung
- Kennlinienkorrektur
- Statusbyte

- Ausgänge: 12 Halbleiterausgänge
- max. Leistungsverbrauch bei ausgeschalteten
 Ausgängen kleiner 250 mW
- Betriebsspannung 21-30 V DC über KNX
- Nennspannung Un max. 230 V AC, 45-65 Hz
- Nennstrom In max. 160 mA je Ausgang
- Bedien- u. Anzeigeelemente LED und Taste (EIN/AUS)
 je Ausgang
- LED zur Anzeige von Überlast/Kurzschluss und Taste
 Reset für je 3 Ausgänge gemeinsam

- Anschluss der Ausgänge: Schraubklemmen
- Gehäusematerial:
 - Kunststoff, halogenfrei,
 - Entflammbarkeit V-0 gem. UL94

Schutzart IP 20, EN 60 529
Approbation EIB und KNX nach EN 50 090-1, -2
Montage auf Tragschiene 35 mm, DIN EN 60 715
Breite: 8 TE (144mm)

Baureihe: Valve Drive Actuators
Unterstützte Bussysteme: KNX (TP)
Anzahl digitaler Eingänge: 0
Anzahl Eingänge: Analog (0 ... 10 V / 4 ... 20 mA) 0
Anzahl Ausgänge: 12
Montageart: DIN-Schiene
Schutzart: IP20
Breite in Teilungseinheiten: 8
Fabrikat: ABB
Typ: VAA/S 12.230.2.1
oder gleichwertig
Angebotenes Fabrikat: '..........'
Angebotener Typ: '..........'
Liefern und betriebsbereit montieren
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Einheit: Stk
Produkt:
  Artikel:
    Artikelnummer: 2CDG110117R0011
    Artikelkurztext: VAA/S12.230.2.1 Ventilantrieb-Aktor, 12fach, 230 V, REG

**01.0013 VAA/S6.230.2.1 Ventilantrieb-Aktor, 6fach, 230 V, REG**
Zur Steuerung von thermoelektrischen Stellantrieben
(24-230 V AC) in Heiz-/Kühlsystemen über 6 unabhängige
Halbleiterausgänge.

Nachfolgende Funktionen sind zu erfüllen:
- Versorgung des Gerätes über Busspannung
- Ausgänge kurzschluss- und überlastsicher
- Manuelle Bedientasten und LED-Anzeige je Ausgang
- Manuelle Bedienung sperren/freigeben, Deaktivierung
 nach Zeit und Status
- Kopieren und Tauschen von Kanälen
- Zyklische Geräteüberwachung
- Sende- und Schaltverzögerung nach
 Busspannungswiederkehr
- Statuswerte anfordern
- Telegrammratenbegrenzung

Softwarefunktionen je Ausgang:
- Verhalten bei Busspannungswiederkehr
- Überlast/Kurzschlussmeldung je Ausgang
- Wirkweise (stromlos offen bzw. geschlossen) des
 Stellantriebs einstellbar
- Schaltende (1 Bit) oder stetige (1 Byte, PWM)
 Ansteuerung der Ausgänge
- Statusmeldung (1 Bit oder 1 Byte) des Ausgangs
- Zyklische Überwachung der Stellgröße
- Vorzugslage und Statusmeldung bei Ausbleiben der
 Stellgröße (Reglerausfall)
- Sicherheitsfunktionen Sperren und Zwangsführung
- Ventilspülung und Status Ventilspülung
- Kennlinienkorrektur
- Statusbyte

- Ausgänge: 6 Halbleiterausgänge
- max. Leistungsverbrauch bei ausgeschalteten
 Ausgängen kleiner 250 mW
- Betriebsspannung 21-30 V DC über KNX
- Nennspannung Un max. 230 V AC, 45-65 Hz
- Nennstrom In max. 160 mA je Ausgang
- Bedien- u. Anzeigeelemente LED und Taste (EIN/AUS)
 je Ausgang
- LED zur Anzeige von Überlast/Kurzschluss und Taste
 Reset für je 3 Ausgänge gemeinsam

- Anschluss der Ausgänge: Schraubklemmen
- Gehäusematerial:
 - Kunststoff, halogenfrei,
 - Entflammbarkeit V-0 gem. UL94

Schutzart IP 20, EN 60 529
Approbation EIB und KNX nach EN 50 090-1, -2
Montage auf Tragschiene 35 mm, DIN EN 60 715
Breite: 4 TE (72mm)

Baureihe: Valve Drive Actuators
Unterstützte Bussysteme: KNX (TP)
Anzahl digitaler Eingänge: 0
Anzahl Eingänge: Analog (0 ... 10 V / 4 ... 20 mA) 0
Anzahl Ausgänge: 6
Montageart: DIN-Schiene
Schutzart: IP20
Breite in Teilungseinheiten: 4
Fabrikat: ABB
Typ: VAA/S 6.230.2.1
oder gleichwertig
Angebotenes Fabrikat: '..........'
Angebotener Typ: '..........'
Liefern und betriebsbereit montieren
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Einheit: Stk
Produkt:
  Artikel:
    Artikelnummer: 2CDG110116R0011
    Artikelkurztext: VAA/S6.230.2.1 Ventilantrieb-Aktor, 6fach, 230 V, REG

**01.0014 VC/S4.1.1 Ventilantriebs-Controller, 4fach, REG**
Für die Regelung von Heiz- und Kühlanwendungen. 4 unabhängige Kanäle.
Jeder Kanal mit eigenem Raumtemperaturregler, 3 Eingängen und einem
Ventilantriebsausgang (24...230 V AC).
- Gerätediagnose über eine kostenlose PC-Software
- Gerät wird über KNX versorgt und benötigt keine zusätzliche Stromversorgung
- Integrierter Regler für die Raumtemperaturregelung je Kanal
- 3 Eingänge zur Raum-Zustandserfassung
(Temperaturwiderstand, Fensterkontakt, Taupunktsensor, Binärsignal) je Kanal
- Anschlussmöglichkeit für analoges Raumbediengerät
Funktionen des Anwendungsprogramms:
- Anwendungsbezogene Konfiguration und Auswahl des Reglers
- Verwendung mit integriertem Regler oder als reiner Aktor
- Regler zur Ansteuerung von Heiz- und Kühlanwendungen mit Grund- und Zusatzstufe
- Zwangsführung der Ausgänge
- Überwachung der Eingangswerte
- Direkte Verwendung angeschlossener Sensoren für die Raumtemperaturregelung
- Freie Einstellung des Reglers möglich
- Überlast/Kurzschlussmeldung je Ausgang
- Wirkungsweise des Stellantriebs (stromlos geöffnet/geschlossen) einstellbar
- Integrierter Temperatur Sollwertmanager
- Automatische Ventilspülung
Technische Daten:
Eingänge: 3 unabhängige Eingänge je Kanal, 12 gesamt
Abfragestrom: 1 mA
Unterstützte Temperatursensoren: PT100, PT1000, NTC (10k und 20k),
KTY (div. Typen), NI 1000
Ausgänge: 1 Halbleiterausgang je Kanal, 4 gesamt
Ausgangsspannung: 24...230 V AC, 50/60 Hz
Nennstrom je Ausgangspaar: 0,5 A
Anschlüsse: Schraubklemme Kombikopf
0,2...6 mm² eindrähtig
0,2...4 mm² feindrähtig
KNX: Schraubenlose Busanschlussklemme
Gehäusematerial: Kunststoff, halogenfrei
 Entflammbarkeit V-0 gem. UL94
Schutzart: IP 20, DIN EN 60 529
Montage: auf Tragschiene 35 mm, DIN EN 60 715
ohne Werkzeug, Entnahme aus Verbund
Das Produkt kann in jeder Einbaulage
betrieben werden.
Umgebungstemperatur: -5 °C...+45 °C
Breite: 8 TE à 17,5 mm
Abmessungen (H x B x T): 90 x 140 x 63,5 mm

Baureihe: Valve Drive Actuators
Unterstützte Bussysteme: KNX (TP)
Anzahl digitaler Eingänge: 12
Anzahl Eingänge: Analog (0 ... 10 V / 4 ... 20 mA) 12
Anzahl Ausgänge: 4
Hilfsspannung AC/DC: 10 ... 30 V DC
Montageart: DIN-Schiene
Schutzart: IP20
Breite in Teilungseinheiten: 8
Fabrikat: ABB
Typ: VC/S4.1.1
oder gleichwertig
Angebotenes Fabrikat: '..........'
Angebotener Typ: '..........'
Liefern und betriebsbereit montieren
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Einheit: Stk
Produkt:
  Artikel:
    Artikelnummer: 2CDG110216R0011
    Artikelkurztext: VC/S4.1.1 Ventilantriebs-Controller, 4fach, REG

**01.0015 VC/S4.2.1 Ventilantriebs-Controller, 4fach, manuelle Bedienung, REG**
Für die Regelung von wasserbasierten Heiz- und Kühlanwendungen, wie Fußbodenheizung,
Heizkörper oder Kühldecken. 4 unabhängige Kanäle.
Jeder Kanal mit eigenem Raumtemperaturregler, 3 Eingängen und
einem Ventilantriebsausgang (24...230 V AC).
- Gerätediagnose über eine kostenlose PC-Software
- Anzeige des Zustands der Ein- und Ausgänge über LED auf dem Gerät
- Tasten auf dem Gerät zur Bedienung der Ausgänge
- Gerät wird über KNX versorgt und benötigt keine zusätzliche Stromversorgung
- Integrierter Regler für die Raumtemperaturregelung je Kanal
- 3 Eingänge zur Raum-Zustandserfassung
(Temperaturwiderstand, Fensterkontakt, Taupunktsensor, Binärsignal) je Kanal
- Anschlussmöglichkeit für analoges Raumbediengerät
Funktionen des Anwendungsprogramms:
- Anwendungsbezogene Konfiguration und Auswahl des Reglers
- Verwendung mit integriertem Regler oder als reiner Aktor
- Regler zur Ansteuerung von Heiz- und Kühlanwendungen mit Grund- und Zusatzstufe
- Zwangsführung der Ausgänge
- Überwachung der Eingangswerte
- Direkte Verwendung angeschlossener Sensoren für die Raumtemperaturregelung
- Freie Einstellung des Reglers möglich
- Überlast/Kurzschlussmeldung je Ausgang
- Wirkungsweise des Stellantriebs (stromlos geöffnet/geschlossen) einstellbar
- Integrierter Temperatur Sollwertmanager
- Automatische Ventilspülung
Technische Daten:
Eingänge: 3 unabhängige Eingänge je Kanal, 12 gesamt
Abfragestrom: 1 mA
Unterstützte Temperatursensoren: PT100, PT1000, NTC (10k und 20k),
KTY (div. Typen), NI 1000
Ausgänge: 1 Halbleiterausgang je Kanal, 4 gesamt
Ausgangsspannung: 24...230 V AC, 50/60 Hz
Nennstrom je Ausgangspaar: 0,5 A
Anzeigeelemente:
1 LED je Eingang zur Statusanzeige
1 LED je Ausgang zur Statusanzeige
1 Störungs-LED zur Anzeige von Ausgangsfehler
1 LED zur Anzeige Status manuelle Bedienung
Manuelle Bedienung:
Je Ausgang 1 Taste zur Übersteuerung des Ventils
1 Taste zum Rücksetzen von Störungen
1 Taste zum Aktivieren/Deaktivieren der manuellen Bedienung
Anschlüsse: Schraubklemme Kombikopf
0,2...6 mm² eindrähtig
0,2...4 mm² feindrähtig
KNX: Schraubenlose Busanschlussklemme
Gehäusematerial: Kunststoff, halogenfrei
 Entflammbarkeit V-0 gem. UL94
Schutzart: IP 20, DIN EN 60 529
Montage: auf Tragschiene 35 mm, DIN EN 60 715
ohne Werkzeug, Entnahme aus Verbund
Das Produkt kann in jeder Einbaulage
betrieben werden.
Umgebungstemperatur: -5 °C...+45 °C
Breite: 8 TE à 17,5 mm
Abmessungen (H x B x T): 90 x 140 x 63,5 mm

Baureihe: Valve Drive Actuators
Unterstützte Bussysteme: KNX (TP)
Anzahl digitaler Eingänge: 12
Anzahl Eingänge: Analog (0 ... 10 V / 4 ... 20 mA) 12
Anzahl Ausgänge: 4
Montageart: DIN-Schiene
Schutzart: IP20
Breite in Teilungseinheiten: 8
Fabrikat: ABB
Typ: VC/S4.2.1
oder gleichwertig
Angebotenes Fabrikat: '..........'
Angebotener Typ: '..........'
Liefern und betriebsbereit montieren
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Einheit: Stk
Produkt:
  Artikel:
    Artikelnummer: 2CDG110217R0011
    Artikelkurztext: VC/S4.2.1 Ventilantriebs-Controller, 4fach, manuelle Bedienung, REG

**01.0016 BCI/S1.1.1 Wärme-/Kälteerzeuger Interface, 1fach, REG**
Zur Übermittlung des Vorlauftemperatur-Sollwerts und Freischalten des Wärme/Kälte Erzeuger. Übermittlung des Sollwerts über 0...10V. Messung der Vor- und Rücklauftemperatur, Zustandserfassung und Steuerung der Zirkulationspumpe und des Wärme/Kälteerzeugers.

- Gerätediagnose über eine kostenlose PC-Software
- Gerät wird über KNX versorgt und benötigt keine zusätzliche Stromversorgung
- Übertragung der Solltemperatur oder Leistung über Analoge Schnittstelle (0 ... 10 V)
- Freischalten/Abschalten des Erzeugers über Relaisausgang
- 2 Binäreingänge zur Zustandserfassung des Wärme-/Kälteerzeugers
- 2 Eingänge zur Vor- und Rücklauftemperaturmessung
- 3 Binäreingänge zur Zustandserfassung der Pumpe
- Schalten der Pumpe in Abhängigkeit der Aktivität des Erzeugers
Funktionen des Anwendungsprogramms:
- Anpassung der Sollwertkennlinie zur Wertübermittlung an Erzeuger
- Übergabe von Solltemperaturen oder Leistungswerten
- Zwangsführung der Ausgänge
- Überwachung der Eingangswerte
- Direkte Verwendung angeschlossener Sensoren für die
Pumpenüberwachung und Erzeugeransteuerung
- Überlast/Kurzschlussmeldung des Analogausgangs
- Einstellung des Pumpenzustands (Ein/Aus) in Abhängigkeit der Aktivität des Erzeugers
- Manuelle Übersteuerung der Pumpe

Technische Daten:
- Eingänge: 7 unabhängige Eingänge
o 2 Temperatureingänge
o 5 Binäreingänge
- Abfragestrom: 1 mA
- Unterstützte Temperatursensoren:
PT100, PT1000, NTC (10k und 20k), KTY (div. Typen), NI 1000
- Sollwertausgang: 1 Analogausgang (0 ... 10V DC)
- Pumpenausgang: 1 Relaisausgang 5 A
o Schaltspannung: 250V AC
- Erzeuger-Schaltausgang: 1 Relaisausgang 5 A
o Schaltspannung: 250 V AC
Anschlüsse: Schraubklemme Kombikopf
 0,2...6mm² eindrähtig
 0,2...4mm² feindrähtig
 KNX: Schraubenlose Busanschlussklemme
Gehäusematerial: Kunststoff, halogenfrei
 Entflammbarkeit V-0 gem. UL94
Schutzart: IP 20, DIN EN 60 529
Montage: auf Tragschiene 35 mm, DIN EN 60 715
 ohne Werkzeug, Entnahme aus Verbund
 Das Produkt kann in jeder Einbaulage betrieben werden
Umgebungstemperatur: -5°C...+45°C
Breite: 8 TE à 17,5 mm
Abmessungen (H x B x T): 90 x 140 x 63,5 mm

Baureihe: Central HVAC Controllers
Unterstützte Bussysteme: KNX (TP)
Anzahl Eingangskanäle: 5
Anzahl Ausgangskanäle: 3
Maximale Anzahl Schaltausgänge: 2
Maximaler Schaltstrom: 5 A
Montageart: DIN-Schiene
Schutzart: IP20
Breite in Teilungseinheiten: 6
Fabrikat: ABB
Typ: BCI/S1.1.1
oder gleichwertig
Angebotenes Fabrikat: '..........'
Angebotener Typ: '..........'
Liefern und betriebsbereit montieren
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Einheit: Stk
Produkt:
  Artikel:
    Artikelnummer: 2CDG110222R0011
    Artikelkurztext: BCI/S1.1.1 Wärme-/Kälteerzeuger Interface, 1fach, REG

**01.0017 HCC/S2.1.1.1 Heiz-/Kühlkreis Controller, 2fach, 0-10 V, REG**
Für die Regelung und Steuerung der Vorlauftemperatur in Heiz- oder Kühlkreisen.
Messung der Vor- und Rücklauftemperatur, Zustandserfassung der Zirkulationspumpe,
Steuerung der Zirkulationspumpe und des 3-Wege Mischventils.
- Gerätediagnose über eine kostenlose PC-Software
- Gerät wird über KNX versorgt und benötigt keine zusätzliche Stromversorgung
- Integrierter Regler für die Vorlauftemperaturregelung
- 2-kanaliges Gerät zur Regelung zweier unabhängiger Heiz- oder Kühlkreise
- 2 Eingänge zur Vor- und Rücklauftemperaturmessung je Kanal
- 3 Binäreingänge zur Zustandserfassung der Pumpe je Kanal
- Ansteuerung des 3-Wege Mischventils über 0 ... 10 V
- Schalten der Pumpe in Abhängigkeit der Ventilstellgröße
- Unterstützung für Systeme mit Doppelpumpe durch Kanalbündelung
Funktionen des Anwendungsprogramms:
- Anwendungsbezogene Konfiguration und Auswahl des Reglers
- Verwendung mit integriertem Regler oder als reiner Aktor
- Regler zur Ansteuerung von Heiz- und Kühlkreisen
- Vorlauftemperaturbegrenzung
- Sicherheitstemperaturabschaltung
- Zwangsführung der Ausgänge
- Überwachung der Eingangswerte
- Direkte Verwendung angeschlossener Sensoren für die
Vorlauftemperaturregelung und Pumpenüberwachung
- Freie Einstellung des Reglers möglich
- Überlast/Kurzschlussmeldung der Ventilausgänge
- Wirkungsweise des Stellantriebs (stromlos geöffnet/geschlossen) einstellbar
- Automatische Ventilspülung
- Einstellung des Pumpenzustands (Ein/Aus) in Abhängigkeit des Ventilstellwerts
- Doppelpumpenmodus mit Backupfunktionalität oder wöchentlichem Wechsel
- Manuelle Übersteuerung von Ventil und Pumpe
Technische Daten:
Eingänge: 10 unabhängige Eingänge
2 Temperatureingänge je Kanal
3 Binäreingänge je Kanal
Abfragestrom: 1 mA
Unterstützte Temperatursensoren: PT100, PT1000, NTC (10k und 20k),
 KTY (div. Typen), NI 1000
Ventilausgänge: 1 Analogausgang (0 ... 10 V DC) je Kanal
Pumpenausgang: 1 Relaisausgang 5 A je Kanal
Schaltspannung: 250 V AC
Anschlüsse: Schraubklemme Kombikopf
0,2...6 mm² eindrähtig
0,2...4 mm² feindrähtig
KNX: Schraubenlose Busanschlussklemme
Gehäusematerial: Kunststoff, halogenfrei
 Entflammbarkeit V-0 gem. UL94
Schutzart: IP 20, DIN EN 60 529
Montage: auf Tragschiene 35 mm, DIN EN 60 715
ohne Werkzeug, Entnahme aus Verbund
Das Produkt kann in jeder Einbaulage
betrieben werden.
Umgebungstemperatur: -5 °C...+45 °C
Breite: 8 TE à 17,5 mm
Abmessungen (H x B x T): 90 x 140 x 63,5 mm

Baureihe: Central HVAC Controllers
Unterstützte Bussysteme: KNX (TP)
Anzahl digitaler Eingänge: 10
Anzahl Eingänge: Analog (0 ... 10 V / 4 ... 20 mA) 10
Anzahl Ausgänge: 4
Montageart: DIN-Schiene
Schutzart: IP20
Breite in Teilungseinheiten: 8
Fabrikat: ABB
Typ: HCC/S2.1.1.1
oder gleichwertig
Angebotenes Fabrikat: '..........'
Angebotener Typ: '..........'
Liefern und betriebsbereit montieren
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Einheit: Stk
Produkt:
  Artikel:
    Artikelnummer: 2CDG110218R0011
    Artikelkurztext: HCC/S2.1.1.1 Heiz-/Kühlkreis Controller, 2fach, 0-10 V, REG

**01.0018 HCC/S2.1.2.1 Heiz-/Kühlkreis Controller, 2fach, 0-10 V, manuelle Bedienung, REG**
Für die Regelung und Steuerung der Vorlauftemperatur in Heiz- oder Kühlkreisen.
Messung der Vor- und Rücklauftemperatur, Zustandserfassung der Zirkulationspumpe,
Steuerung der Zirkulationspumpe und des 3-Wege Mischventils.
- Gerätediagnose über eine kostenlose PC-Software
- Gerät wird über KNX versorgt und benötigt keine zusätzliche Stromversorgung
- Anzeige des Zustands der Ein- und Ausgänge über LED auf dem Gerät
- Tasten auf dem Gerät zur manuellen Bedienung der Ausgänge
- Integrierter Regler für die Vorlauftemperaturregelung
- 2-kanaliges Gerät zur Regelung zweier unabhängiger Heiz- oder Kühlkreise
- 2 Eingänge zur Vor- und Rücklauftemperaturmessung je Kanal
- 3 Binäreingänge zur Zustandserfassung der Pumpe je Kanal
- Ansteuerung des 3-Wege Mischventils über 0 ... 10 V
- Schalten der Pumpe in Abhängigkeit der Ventilstellgröße
- Unterstützung für Systeme mit Doppelpumpe durch Kanalbündelung
Funktionen des Anwendungsprogramms:
- Anwendungsbezogene Konfiguration und Auswahl des Reglers
- Verwendung mit integriertem Regler oder als reiner Aktor
- Regler zur Ansteuerung von Heiz- und Kühlkreisen
- Vorlauftemperaturbegrenzung
- Sicherheitstemperaturabschaltung
- Zwangsführung der Ausgänge
- Überwachung der Eingangswerte
- Direkte Verwendung angeschlossener Sensoren für die
Vorlauftemperaturregelung und Pumpenüberwachung
- Freie Einstellung des Reglers möglich
- Überlast/Kurzschlussmeldung der Ventilausgänge
- Wirkungsweise des Stellantriebs (stromlos geöffnet/geschlossen) einstellbar
- Automatische Ventilspülung
- Einstellung des Pumpenzustands (Ein/Aus) in Abhängigkeit des Ventilstellwerts
- Doppelpumpenmodus mit Backupfunktionalität oder wöchentlichem Wechsel
- Manuelle Übersteuerung von Ventil und Pumpe
Technische Daten:
Eingänge: 10 unabhängige Eingänge
2 Temperatureingänge je Kanal
3 Binäreingänge je Kanal
Abfragestrom: 1 mA
Unterstützte Temperatursensoren: PT100, PT1000, NTC (10k und 20k),
 KTY (div. Typen), NI 1000
Ventilausgänge: 1 Analogausgang (0 ... 10 V DC) je Kanal
Pumpenausgang: 1 Relaisausgang 5 A je Kanal
Schaltspannung: 250 V AC
Anzeigeelemente:
1 LED je Eingang zur Statusanzeige
2 LED je Ventilausgang zur Positionsanzeige
1 LED je Pumpenausgang zur Statusanzeige
1 LED zur Anzeige Status manuelle Bedienung
Manuelle Bedienung:
2 Tasten je Ventilausgang zum Öffnen/Schließen des Ventils
1 Taste je Pumpenausgang zum Schalten der Pumpe
1 Taste zum Aktivieren/Deaktivieren der manuellen Bedienung
Anschlüsse: Schraubklemme Kombikopf
0,2...6 mm² eindrähtig
0,2...4 mm² feindrähtig
KNX: Schraubenlose Busanschlussklemme
Gehäusematerial: Kunststoff, halogenfrei
 Entflammbarkeit V-0 gem. UL94
Schutzart: IP 20, DIN EN 60 529
Montage: auf Tragschiene 35 mm, DIN EN 60 715
ohne Werkzeug, Entnahme aus Verbund
Das Produkt kann in jeder Einbaulage
betrieben werden.
Umgebungstemperatur: -5 °C...+45 °C
Breite: 8 TE à 17,5 mm
Abmessungen (H x B x T): 90 x 140 x 63,5 mm

Baureihe: Central HVAC Controllers
Unterstützte Bussysteme: KNX (TP)
Anzahl digitaler Eingänge: 10
Anzahl Eingänge: Analog (0 ... 10 V / 4 ... 20 mA) 10
Anzahl Ausgänge: 4
Montageart: DIN-Schiene
Schutzart: IP20
Breite in Teilungseinheiten: 8
Fabrikat: ABB
Typ: HCC/S2.1.2.1
oder gleichwertig
Angebotenes Fabrikat: '..........'
Angebotener Typ: '..........'
Liefern und betriebsbereit montieren
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Einheit: Stk
Produkt:
  Artikel:
    Artikelnummer: 2CDG110219R0011
    Artikelkurztext: HCC/S2.1.2.1 Heiz-/Kühlkreis Controller, 2fach, 0-10 V, manuelle Bedienung, REG

**01.0019 HCC/S2.2.1.1 Heiz-/Kühlkreis Controller, 2fach, 3-Punkt, REG**
Für die Regelung und Steuerung der Vorlauftemperatur in Heiz- oder Kühlkreisen.
Messung der Vor- und Rücklauftemperatur, Zustandserfassung der Zirkulationspumpe,
Steuerung der Zirkulationspumpe und des 3-Wege Mischventils.
- Gerätediagnose über eine kostenlose PC-Software
- Gerät wird über KNX versorgt und benötigt keine zusätzliche Stromversorgung
- Integrierter Regler für die Vorlauftemperaturregelung
- 2-kanaliges Gerät zur Regelung zweier unabhängiger Heiz- oder Kühlkreise
- 2 Eingänge zur Vor- und Rücklauftemperaturmessung je Kanal
- 3 Binäreingänge zur Zustandserfassung der Pumpe je Kanal
- 3-Punkt (Auf/Zu Signal) Ansteuerung des 3-Wege Mischventils
- Schalten der Pumpe in Abhängigkeit der Ventilstellgröße
- Unterstützung für Systeme mit Doppelpumpe durch Kanalbündelung
Funktionen des Anwendungsprogramms:
- Anwendungsbezogene Konfiguration und Auswahl des Reglers
- Verwendung mit integriertem Regler oder als reiner Aktor
- Regler zur Ansteuerung von Heiz- und Kühlkreisen
- Vorlauftemperaturbegrenzung
- Sicherheitstemperaturabschaltung
- Zwangsführung der Ausgänge
- Überwachung der Eingangswerte
- Direkte Verwendung angeschlossener Sensoren für die
Vorlauftemperaturregelung und Pumpenüberwachung
- Freie Einstellung des Reglers möglich
- Überlast/Kurzschlussmeldung der Ventilausgänge
- Automatische Ventilspülung
- Umkehrpause des Antriebs parametrierbar
- Automatische Justierung des Stellantriebs (Referenzfahrt)
- Einstellung des Pumpenzustands (Ein/Aus) in Abhängigkeit des Ventilstellwerts
- Doppelpumpenmodus mit Backupfunktionalität oder wöchentlichem Wechsel
- Manuelle Übersteuerung von Ventil und Pumpe
Technische Daten:
Eingänge: 10 unabhängige Eingänge
2 Temperatureingänge je Kanal
3 Binäreingänge je Kanal
Abfragestrom: 1 mA
Unterstützte Temperatursensoren: PT100, PT1000, NTC (10k und 20k),
KTY (div. Typen), NI 1000
Ventilausgänge: 2 Halbleiterausgänge je Kanal
Ausgangsspannung: 24...230 V AC, 50/60 Hz
Nennstrom Ausgangspaar: 0,5 A
Pumpenausgang: 1 Relaisausgang 5 A je Kanal
Schaltspannung: 250 V AC
Anschlüsse: Schraubklemme Kombikopf
0,2...6 mm² eindrähtig
0,2...4 mm² feindrähtig
KNX: Schraubenlose Busanschlussklemme
Gehäusematerial: Kunststoff, halogenfrei
 Entflammbarkeit V-0 gem. UL94
Schutzart: IP 20, DIN EN 60 529
Montage: auf Tragschiene 35 mm, DIN EN 60 715
ohne Werkzeug, Entnahme aus Verbund
Das Produkt kann in jeder Einbaulage
betrieben werden.
Umgebungstemperatur: -5 °C...+45 °C
Breite: 8 TE à 17,5 mm
Abmessungen (H x B x T): 90 x 140 x 63,5 mm

Baureihe: Central HVAC Controllers
Unterstützte Bussysteme: KNX (TP)
Anzahl digitaler Eingänge: 10
Anzahl Eingänge: Analog (0 ... 10 V / 4 ... 20 mA) 10
Anzahl Ausgänge: 4
Montageart: DIN-Schiene
Schutzart: IP20
Breite in Teilungseinheiten: 8
Fabrikat: ABB
Typ: HCC/S2.2.1.1
oder gleichwertig
Angebotenes Fabrikat: '..........'
Angebotener Typ: '..........'
Liefern und betriebsbereit montieren
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Einheit: Stk
Produkt:
  Artikel:
    Artikelnummer: 2CDG110220R0011
    Artikelkurztext: HCC/S2.2.1.1 Heiz-/Kühlkreis Controller, 2fach, 3-Punkt, REG

**01.0020 HCC/S2.2.2.1 Heiz-/Kühlkreis Controller, 2fach, 3-Punkt, manuelle Bedienung, REG**
Für die Regelung und Steuerung der Vorlauftemperatur in Heiz- oder Kühlkreisen.
Messung der Vor- und Rücklauftemperatur, Zustandserfassung der Zirkulationspumpe,
Steuerung der Zirkulationspumpe und des 3-Wege Mischventils.
- Gerätediagnose über eine kostenlose PC-Software
- Gerät wird über KNX versorgt und benötigt keine zusätzliche Stromversorgung
- Anzeige des Zustands der Ein- und Ausgänge über LED auf dem Gerät
- Tasten auf dem Gerät zur manuellen Bedienung der Ausgänge
- Integrierter Regler für die Vorlauftemperaturregelung
- 2-Kanaliges Gerät, zur Regelung zweier unabhängiger Heiz- oder Kühlkreise
- 2 Eingänge zur Vor- und Rücklauftemperaturmessung je Kanal
- 3 Binäreingänge zur Zustandserfassung der Pumpe je Kanal
- 3-Punkt (Auf/Zu Signal) Ansteuerung des 3-Wege Mischventils
- Schalten der Pumpe in Abhängigkeit der Ventilstellgröße
- Unterstützung für Systeme mit Doppelpumpe durch Kanalbündelung
Funktionen des Anwendungsprogramms:
- Anwendungsbezogene Konfiguration und Auswahl des Reglers
- Verwendung mit integriertem Regler oder als reiner Aktor
- Regler zur Ansteuerung von Heiz- und Kühlkreisen
- Vorlauftemperaturbegrenzung
- Sicherheitstemperaturabschaltung
- Zwangsführung der Ausgänge
- Überwachung der Eingangswerte
- Direkte Verwendung angeschlossener Sensoren für die
Vorlauftemperaturregelung und Pumpenüberwachung
- Freie Einstellung des Reglers möglich
- Überlast/Kurzschlussmeldung der Ventilausgänge
- Automatische Ventilspülung
- Umkehrpause des Antriebs parametrierbar
- Automatische Justierung des Stellantriebs (Referenzfahrt)
- Einstellung des Pumpenzustands (Ein/Aus) in Abhängigkeit des Ventilstellwert
- Doppelpumpenmodus mit Backupfunktionalität oder wöchentlichem Wechsel
- Manuelle Übersteuerung von Ventil und Pumpe
Technische Daten:
Eingänge: 10 unabhängige Eingänge
2 Temperatureingänge je Kanal
3 Binäreingänge je Kanal
Abfragestrom: 1 mA
Unterstützte Temperatursensoren: PT100, PT1000, NTC (10k und 20k),
KTY (div. Typen), NI 1000
Ventilausgänge: 2 Halbleiterausgänge je Kanal
Ausgangsspannung: 24...230 V AC, 50/60 Hz
Nennstrom Ausgangspaar: 0,5 A
Pumpenausgang: 1 Relaisausgang 5 A je Kanal
Schaltspannung: 250 V AC
Anzeigeelemente:
1 LED je Eingang zur Statusanzeige
2 LED je Ventilausgang zur Positionsanzeige
1 LED je Pumpenausgang zur Statusanzeige
1 LED zur Anzeige Status manuelle Bedienung
Manuelle Bedienung:
2 Tasten je Ventilausgang zum Öffnen/Schließen des Ventils
1 Taste je Pumpenausgang zum Schalten der Pumpe
1 Taste zum Aktivieren/Deaktivieren der manuellen Bedienung
Anschlüsse: Schraubklemme Kombikopf
0,2...6 mm² eindrähtig
0,2...4 mm² feindrähtig
KNX: Schraubenlose Busanschlussklemme
Gehäusematerial: Kunststoff, halogenfrei
 Entflammbarkeit V-0 gem. UL94
Schutzart: IP 20, DIN EN 60 529
Montage: auf Tragschiene 35 mm, DIN EN 60 715
ohne Werkzeug, Entnahme aus Verbund
Das Produkt kann in jeder Einbaulage
betrieben werden.
Umgebungstemperatur: -5 °C...+45 °C
Breite: 8 TE à 17,5 mm
Abmessungen (H x B x T): 90 x 140 x 63,5 mm

Baureihe: Central HVAC Controllers
Unterstützte Bussysteme: KNX (TP)
Anzahl digitaler Eingänge: 10
Anzahl Eingänge: Analog (0 ... 10 V / 4 ... 20 mA) 10
Anzahl Ausgänge: 4
Montageart: DIN-Schiene
Schutzart: IP20
Breite in Teilungseinheiten: 8
Fabrikat: ABB
Typ: HCC/S2.2.2.1
oder gleichwertig
Angebotenes Fabrikat: '..........'
Angebotener Typ: '..........'
Liefern und betriebsbereit montieren
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Einheit: Stk
Produkt:
  Artikel:
    Artikelnummer: 2CDG110221R0011
    Artikelkurztext: HCC/S2.2.2.1 Heiz-/Kühlkreis Controller, 2fach, 3-Punkt, manuelle Bedienung, REG
